# Interruptor doble, 16AX, 250V. Cromo, mate. Serie Integro

- Propiedad del archivo: CONSTRUNARIO
- Formato: FIEBDC-3/2012
- Programa: Construnario VersiĆ³n 2.11
- Fecha de los precios: 25/05/2015
- Divisa: EUR

**9 3655 25 68** u Interruptor doble, 16AX, 250V. Cromo, mate. Serie Integro
- Embalaje: 10 unidades x caja.
