# C-432 Codo hembra-hembra PVC 45º Serie Unión Encolada DN 32

- Propiedad del archivo: CONSTRUNARIO
- Formato: FIEBDC-3/2012
- Programa: Construnario Versión 3.51
- Fecha de los precios: 01/03/2023
- Divisa: EUR

| Código | Ud | Descripción |
|---|---|---|
| URA1001261 | u | C-432 Codo hembra-hembra PVC 45º Serie Unión Encolada DN 32 |
