# C-16 Codo hembra-hembra PVC 90º serie unión encolada DN 16

- Propiedad del archivo: CONSTRUNARIO
- Formato: FIEBDC-3/2012
- Programa: Construnario Versión 3.51
- Fecha de los precios: 01/03/2023
- Divisa: EUR

| Código | Ud | Descripción |
|---|---|---|
| URA1001298 | u | C-16 Codo hembra-hembra PVC 90º serie unión encolada DN 16 |
