# Pulsador doble para persianas. Cromo, mate. Serie Integro

- Propiedad del archivo: CONSTRUNARIO
- Formato: FIEBDC-3/2012
- Programa: Construnario Versión 2.11
- Fecha de los precios: 25/05/2015
- Divisa: EUR

**9 3653 25 68** u Pulsador doble para persianas. Cromo, mate. Serie Integro
- Enclavamiento electrónico. - Embalaje: 10 unidades x caja.
