# C-315 Codo hembra-hembra PVC 90º serie unión encolada DN 315

- Propiedad del archivo: CONSTRUNARIO
- Formato: FIEBDC-3/2012
- Programa: Construnario Versión 3.51
- Fecha de los precios: 01/03/2023
- Divisa: EUR

| Código | Ud | Descripción |
|---|---|---|
| URA7000404 | u | C-315 Codo hembra-hembra PVC 90º serie unión encolada DN 315 |
