# Regulador con mando y marco, pulsante. Blanco polar, brillo. Serie Integro

- Propiedad del archivo: CONSTRUNARIO
- Formato: FIEBDC-3/2012
- Programa: Construnario Versión 2.11
- Fecha de los precios: 25/05/2015
- Divisa: EUR

**9 2871 25 79** u Regulador con mando y marco, pulsante. Blanco polar, brillo. Serie Integro
- 230V incandescentes y halógenas 60-400W. - Embalaje: 1 unidad x caja.
