# Caja de empotrar doble. Ø 45 mm, 45, 5 mm profundidad. Serie Integro

- Propiedad del archivo: CONSTRUNARIO
- Formato: FIEBDC-3/2012
- Programa: Construnario Versión 2.11
- Fecha de los precios: 25/05/2015
- Divisa: EUR

**9 1883** u Caja de empotrar doble. Ø 45 mm, 45, 5 mm profundidad. Serie Integro
- 2 entradas de cable en la parte trasera. - Embalaje: 200 unidades x caja.
