# T-90 Te igual a 90º hembra serie unión encolada DN 90

- Propiedad del archivo: CONSTRUNARIO
- Formato: FIEBDC-3/2012
- Programa: Construnario Versión 3.51
- Fecha de los precios: 01/03/2023
- Divisa: EUR

| Código | Ud | Descripción |
|---|---|---|
| URA1001605 | u | T-90 Te igual a 90º hembra serie unión encolada DN 90 |
