# Caja empotrar doble. Gris, con entrada de cable. Serie Integro

- Propiedad del archivo: CONSTRUNARIO
- Formato: FIEBDC-3/2012
- Programa: Construnario VersiĆ³n 2.11
- Fecha de los precios: 25/05/2015
- Divisa: EUR

**9 1915 01** u Caja empotrar doble. Gris, con entrada de cable. Serie Integro
- 49 mm ancho, 37 mm profundo, 109 mm alto. - 2 entradas de cable. - Embalaje: 10 unidades x caja.
