# Caja empotrar triple. Gris, con entrada de cable. Serie Integro

- Propiedad del archivo: CONSTRUNARIO
- Formato: FIEBDC-3/2012
- Programa: Construnario VersiĆ³n 2.11
- Fecha de los precios: 25/05/2015
- Divisa: EUR

**9 1933** u Caja empotrar triple. Gris, con entrada de cable. Serie Integro
- 49 mm ancho, 38 mm profundo, 168 mm alto. - Con 6 entradas de cable, 1 a cada lado, arriba, abajo y 2 en la parte trasera. - Embalaje: 10 unidades x caja.
