# Caja empotrar con abrazadera. Ø 58 mm, 35 mm de profundidad. Serie Integro

- Propiedad del archivo: CONSTRUNARIO
- Formato: FIEBDC-3/2012
- Programa: Construnario Versión 2.11
- Fecha de los precios: 25/05/2015
- Divisa: EUR

**8 1837** u Caja empotrar con abrazadera. Ø 58 mm, 35 mm de profundidad. Serie Integro
- Embalaje: 200 unidades x caja.
