# Anillo de fijación. Gris oscuro, grosor 4 mm. Serie Integro

- Propiedad del archivo: CONSTRUNARIO
- Formato: FIEBDC-3/2012
- Programa: Construnario Versión 2.11
- Fecha de los precios: 25/05/2015
- Divisa: EUR

**8 1836 01** u Anillo de fijación. Gris oscuro, grosor 4 mm. Serie Integro
- Embalaje: 200 unidades x caja.
