# T-450 Derivación a 45º hembra serie unión encolada DN 50

- Propiedad del archivo: CONSTRUNARIO
- Formato: FIEBDC-3/2012
- Programa: Construnario Versión 3.51
- Fecha de los precios: 01/03/2023
- Divisa: EUR

**URA7000558** u T-450 Derivación a 45º hembra serie unión encolada DN 50
Artículo bajo pedido. Consultar plazo de entrega.
