# B-40 Tapón hembra serie unión encolada DN 40

- Propiedad del archivo: CONSTRUNARIO
- Formato: FIEBDC-3/2012
- Programa: Construnario Versión 3.51
- Fecha de los precios: 01/03/2023
- Divisa: EUR

**URA1001493** u B-40 Tapón hembra serie unión encolada DN 40
PN 1,6 MPa (16 bar) a 20ºC hasta Ø90. PN 1,0 MPa (10 bar) a 20ºC a partir de Ø110.
