# I-200 Casquillo reductor serie unión encolada DN-dn 200-160

- Propiedad del archivo: CONSTRUNARIO
- Formato: FIEBDC-3/2012
- Programa: Construnario Versión 3.51
- Fecha de los precios: 01/03/2023
- Divisa: EUR

| Código | Ud | Descripción |
|---|---|---|
| URA1000951 | u | I-200 Casquillo reductor serie unión encolada DN-dn 200-160 |
