# I-4020 reducción cónica macho-hembra serie unión encolada DN-dn 40 - 20

- Propiedad del archivo: CONSTRUNARIO
- Formato: FIEBDC-3/2012
- Programa: Construnario Versión 3.51
- Fecha de los precios: 01/03/2023
- Divisa: EUR

| Código | Ud | Descripción |
|---|---|---|
| URA1000833 | u | I-4020 reducción cónica macho-hembra serie unión encolada DN-dn 40 - 20 |
