# I-1611 reducción cónica macho-hembra serie unión encolada DN-dn 160 - 110

- Propiedad del archivo: CONSTRUNARIO
- Formato: FIEBDC-3/2012
- Programa: Construnario Versión 3.51
- Fecha de los precios: 01/03/2023
- Divisa: EUR

| Código | Ud | Descripción |
|---|---|---|
| URA7000561 | u | I-1611 reducción cónica macho-hembra serie unión encolada DN-dn 160 - 110 |
