# M-110 Manguito hembra-hembra serie unión encolada DN 110

- Propiedad del archivo: CONSTRUNARIO
- Formato: FIEBDC-3/2012
- Programa: Construnario Versión 3.51
- Fecha de los precios: 01/03/2023
- Divisa: EUR

| Código | Ud | Descripción |
|---|---|---|
| URA1001433 | u | M-110 Manguito hembra-hembra serie unión encolada DN 110 |
