# A-90 Manguito portabridas hembra Serie Mixta DN 90

- Propiedad del archivo: CONSTRUNARIO
- Formato: FIEBDC-3/2012
- Programa: Construnario VersiĆ³n 3.51
- Fecha de los precios: 01/03/2023
- Divisa: EUR

| Código | Ud | Descripción |
|---|---|---|
| URA1000027 | u | A-90 Manguito portabridas hembra Serie Mixta DN 90 |
