# C-25-R Codo 90º hembra-Rosca hembra serie mixta DN 25 3/4"

- Propiedad del archivo: CONSTRUNARIO
- Formato: FIEBDC-3/2012
- Programa: Construnario Versión 3.51
- Fecha de los precios: 01/03/2023
- Divisa: EUR

| Código | Ud | Descripción |
|---|---|---|
| URA1000043 | u | C-25-R Codo 90º hembra-Rosca hembra serie mixta DN 25 3/4" |
