# C-40-R Codo 90º hembra-Rosca hembra serie mixta DN 40 1 1/4"

- Propiedad del archivo: CONSTRUNARIO
- Formato: FIEBDC-3/2012
- Programa: Construnario Versión 3.51
- Fecha de los precios: 01/03/2023
- Divisa: EUR

| Código | Ud | Descripción |
|---|---|---|
| URA1001692 | u | C-40-R Codo 90º hembra-Rosca hembra serie mixta DN 40 1 1/4" |
