# T-20-R Te igual 90º hembra-rosca hembra serie mixta DN 20 1/2"

- Propiedad del archivo: CONSTRUNARIO
- Formato: FIEBDC-3/2012
- Programa: Construnario Versión 3.51
- Fecha de los precios: 01/03/2023
- Divisa: EUR

| Código | Ud | Descripción |
|---|---|---|
| URA1000046 | u | T-20-R Te igual 90º hembra-rosca hembra serie mixta DN 20 1/2" |
