# M-20-R Manguito hembra-rosca hembra serie mixta DN 20-1/2"

- Propiedad del archivo: CONSTRUNARIO
- Formato: FIEBDC-3/2012
- Programa: Construnario VersiĆ³n 3.51
- Fecha de los precios: 01/03/2023
- Divisa: EUR

| Código | Ud | Descripción |
|---|---|---|
| URA1001312 | u | M-20-R Manguito hembra-rosca hembra serie mixta DN 20-1/2" |
