# N-63-R Racor presión 3 piezas hembra-rosca hembra serie mixta DN 63 2"

- Propiedad del archivo: CONSTRUNARIO
- Formato: FIEBDC-3/2012
- Programa: Construnario Versión 3.51
- Fecha de los precios: 01/03/2023
- Divisa: EUR

| Código | Ud | Descripción |
|---|---|---|
| URA1001790 | u | N-63-R Racor presión 3 piezas hembra-rosca hembra serie mixta DN 63 2" |
