# Unión Gibault fundición noludar con brida DN 125mm PN 16

- Propiedad del archivo: CONSTRUNARIO
- Formato: FIEBDC-3/2012
- Programa: Construnario Versión 3.51
- Fecha de los precios: 01/03/2023
- Divisa: EUR

**URA7003371** u Unión Gibault fundición noludar con brida DN 125mm PN 16
Los precios se refieren al conjunto de cuerpo, brida y contrabrida en función nodular con protección epoxi y tornillos, tuercas y arandelas en acero cincado, revestido de cromo-niquel. Incluye también junta elástica de caucho nitrillo. Esta pieza se puede utilizar también como carrete de desmontaje.
