# BP-90 Tapón final PPFV DN 90

- Propiedad del archivo: CONSTRUNARIO
- Formato: FIEBDC-3/2012
- Programa: Construnario Versión 3.51
- Fecha de los precios: 01/03/2023
- Divisa: EUR

| Código | Ud | Descripción |
|---|---|---|
| URA1000274 | u | BP-90 Tapón final PPFV DN 90 |
