# Interruptor bipolar, on / off indicación "0 y 1" e indicador luminoso rojo, gris. Serie Aquatec IP44

- Propiedad del archivo: CONSTRUNARIO
- Formato: FIEBDC-3/2012
- Programa: Construnario Versión 2.11
- Fecha de los precios: 25/05/2015
- Divisa: EUR

**3172 05** u Interruptor bipolar, on / off indicación "0 y 1" e indicador luminoso rojo, gris. Serie Aquatec IP44
- 10AX, 250V. - Lámparas no incluidas ref. 1619 01 para portaetiquetas y ref. 1675..., 1676... para el resto de mecanismos con indicador luminoso. - Lámpara de neón con neutro. 1 mA. - Embalaje: 10 unidades x caja.
