# CFP-632 Codo 90º rosca hembra PPFV DN-dn 63-2 R

- Propiedad del archivo: CONSTRUNARIO
- Formato: FIEBDC-3/2012
- Programa: Construnario Versión 3.51
- Fecha de los precios: 01/03/2023
- Divisa: EUR

**URA1000349** u CFP-632 Codo 90º rosca hembra PPFV DN-dn 63-2 R
Los accesorios con rosca hembra 50 mm o mayor, tienen refuerzo metálico, indicado con la terminación R.
