# Interruptor doble, gris. Serie Aquatec IP44

- Propiedad del archivo: CONSTRUNARIO
- Formato: FIEBDC-3/2012
- Programa: Construnario VersiĆ³n 2.11
- Fecha de los precios: 25/05/2015
- Divisa: EUR

**3075 05** u Interruptor doble, gris. Serie Aquatec IP44
- 10AX, 250V. - Embalaje: 10 unidades x caja.
