# CEP-32 Codo 90º PPFV DN 32

- Propiedad del archivo: CONSTRUNARIO
- Formato: FIEBDC-3/2012
- Programa: Construnario Versión 3.51
- Fecha de los precios: 01/03/2023
- Divisa: EUR

| Código | Ud | Descripción |
|---|---|---|
| URA1000316 | u | CEP-32 Codo 90º PPFV DN 32 |
