# CEP-63 Codo 90º PPFV DN 63

- Propiedad del archivo: CONSTRUNARIO
- Formato: FIEBDC-3/2012
- Programa: Construnario Versión 3.51
- Fecha de los precios: 01/03/2023
- Divisa: EUR

| Código | Ud | Descripción |
|---|---|---|
| URA1000319 | u | CEP-63 Codo 90º PPFV DN 63 |
