# TTP-40114 Derivación en te salida roscada hembra PPFV DN 40-1 1/4

- Propiedad del archivo: CONSTRUNARIO
- Formato: FIEBDC-3/2012
- Programa: Construnario Versión 3.51
- Fecha de los precios: 01/03/2023
- Divisa: EUR

| Código | Ud | Descripción |
|---|---|---|
| URA1000325 | u | TTP-40114 Derivación en te salida roscada hembra PPFV DN 40-1 1/4 |
