# TTP-75212 Derivación en te salida roscada hembra PPFV DN 75-2 1/2"R

- Propiedad del archivo: CONSTRUNARIO
- Formato: FIEBDC-3/2012
- Programa: Construnario Versión 3.51
- Fecha de los precios: 01/03/2023
- Divisa: EUR

**URA1000328** u TTP-75212 Derivación en te salida roscada hembra PPFV DN 75-2 1/2"R
Los accesorios con rosca hembra 50 mm o mayor, tienen refuerzo metálico, indicado con la terminación R.
