# TTP-903 Derivación en te salida roscada hembra PPFV DN 90-3"R

- Propiedad del archivo: CONSTRUNARIO
- Formato: FIEBDC-3/2012
- Programa: Construnario Versión 3.51
- Fecha de los precios: 01/03/2023
- Divisa: EUR

**URA1000329** u TTP-903 Derivación en te salida roscada hembra PPFV DN 90-3"R
Los accesorios con rosca hembra 50 mm o mayor, tienen refuerzo metálico, indicado con la terminación R.
