# TMP-321 Derivación en te salida roscada macho PPFV DN 32-1

- Propiedad del archivo: CONSTRUNARIO
- Formato: FIEBDC-3/2012
- Programa: Construnario Versión 3.51
- Fecha de los precios: 01/03/2023
- Divisa: EUR

**URA1113353** u TMP-321 Derivación en te salida roscada macho PPFV DN 32-1
Artículo bajo pedido. Consultar plazo de entrega.
