# Pulsador giratorio bipolar con enclavamiento por llave, gris. Llave extraíble en posición media. Serie Aquatec IP44

- Propiedad del archivo: CONSTRUNARIO
- Formato: FIEBDC-3/2012
- Programa: Construnario Versión 2.11
- Fecha de los precios: 25/05/2015
- Divisa: EUR

**3272 05** u Pulsador giratorio bipolar con enclavamiento por llave, gris. Llave extraíble en posición media. Serie Aquatec IP44
- 10A, 250V. - Con bloqueo en la posición final. - Incluidas 2 llaves. - Embalaje: 1 unidad x caja.
