# RFP-321 Enlace rosca hembra PPFV DN 32-1

- Propiedad del archivo: CONSTRUNARIO
- Formato: FIEBDC-3/2012
- Programa: Construnario VersiĆ³n 3.51
- Fecha de los precios: 01/03/2023
- Divisa: EUR

| Código | Ud | Descripción |
|---|---|---|
| URA1000285 | u | RFP-321 Enlace rosca hembra PPFV DN 32-1 |
