# RFP-50112 Enlace rosca hembra PPFV DN 50-1 1/2 R

- Propiedad del archivo: CONSTRUNARIO
- Formato: FIEBDC-3/2012
- Programa: Construnario Versión 3.51
- Fecha de los precios: 01/03/2023
- Divisa: EUR

**URA1000287** u RFP-50112 Enlace rosca hembra PPFV DN 50-1 1/2 R
Los accesorios con rosca hembra 50 mm o mayor, tienen refuerzo metálico, indicado con la terminación R.
