# RFP-75212 Enlace rosca hembra PPFV DN 75-2 1/2" R

- Propiedad del archivo: CONSTRUNARIO
- Formato: FIEBDC-3/2012
- Programa: Construnario Versión 3.51
- Fecha de los precios: 01/03/2023
- Divisa: EUR

**URA1000289** u RFP-75212 Enlace rosca hembra PPFV DN 75-2 1/2" R
Los accesorios con rosca hembra 50 mm o mayor, tienen refuerzo metálico, indicado con la terminación R.
