# RMP-40112 Enlace rosca macho PPFV DN 40-1 1/2

- Propiedad del archivo: CONSTRUNARIO
- Formato: FIEBDC-3/2012
- Programa: Construnario Versión 3.51
- Fecha de los precios: 01/03/2023
- Divisa: EUR

**URA1125309** u RMP-40112 Enlace rosca macho PPFV DN 40-1 1/2
Artículo bajo pedido. Consultar plazo de entrega.
