# RMP-50114 Enlace rosca macho PPFV DN 50-1 1/4

- Propiedad del archivo: CONSTRUNARIO
- Formato: FIEBDC-3/2012
- Programa: Construnario Versión 3.51
- Fecha de los precios: 01/03/2023
- Divisa: EUR

**URA1126627** u RMP-50114 Enlace rosca macho PPFV DN 50-1 1/4
Artículo bajo pedido. Consultar plazo de entrega.
