# RMP-1104 Enlace rosca macho PPFV DN 110-4

- Propiedad del archivo: CONSTRUNARIO
- Formato: FIEBDC-3/2012
- Programa: Construnario VersiĆ³n 3.51
- Fecha de los precios: 01/03/2023
- Divisa: EUR

| Código | Ud | Descripción |
|---|---|---|
| URA7000094 | u | RMP-1104 Enlace rosca macho PPFV DN 110-4 |
