# MEP-50 Enlace recto PPFV DN 50-50

- Propiedad del archivo: CONSTRUNARIO
- Formato: FIEBDC-3/2012
- Programa: Construnario VersiĆ³n 3.51
- Fecha de los precios: 01/03/2023
- Divisa: EUR

| Código | Ud | Descripción |
|---|---|---|
| URA1000295 | u | MEP-50 Enlace recto PPFV DN 50-50 |
