# Interruptor 10A + schuko con tapa 16A, 250V, gris. Serie Aquatec IP44

- Propiedad del archivo: CONSTRUNARIO
- Formato: FIEBDC-3/2012
- Programa: Construnario Versión 2.11
- Fecha de los precios: 25/05/2015
- Divisa: EUR

**4376 05** u Interruptor 10A + schuko con tapa 16A, 250V, gris. Serie Aquatec IP44
- Conexión por tornillos. - Embalaje: 5 unidades x caja.
