# L-2520 Collarín PPFV simple DN-dn25-1/2

- Propiedad del archivo: CONSTRUNARIO
- Formato: FIEBDC-3/2012
- Programa: Construnario Versión 3.51
- Fecha de los precios: 01/03/2023
- Divisa: EUR

**URA1121579** u L-2520 Collarín PPFV simple DN-dn25-1/2
Collarín con derivación roscada, que permite empalmar a tubos de PVC y PE. Los precios incluyen los dos cuerpos en PPFV, tornillos en acero galvanizado y junta tórica de estanqueidad.
