# L-6320 Collarín PPFV Simpel DN-dn 63 1/2

- Propiedad del archivo: CONSTRUNARIO
- Formato: FIEBDC-3/2012
- Programa: Construnario Versión 3.51
- Fecha de los precios: 01/03/2023
- Divisa: EUR

**URA1100927** u L-6320 Collarín PPFV Simpel DN-dn 63 1/2
Collarín con derivación roscada, que permite empalmar a tubos de PVC y PE.
