# L-753 Collarín PPFV simple DN-dn 75-1

- Propiedad del archivo: CONSTRUNARIO
- Formato: FIEBDC-3/2012
- Programa: Construnario Versión 3.51
- Fecha de los precios: 01/03/2023
- Divisa: EUR

**URA1000073** u L-753 Collarín PPFV simple DN-dn 75-1
Collarín con derivación roscada, que permite empalmar a tubos de PVC y PE.
