# M-44-P Machón PPFV DN 1 1/4 - 1 1/4

- Propiedad del archivo: CONSTRUNARIO
- Formato: FIEBDC-3/2012
- Programa: Construnario Versión 3.51
- Fecha de los precios: 01/03/2023
- Divisa: EUR

| Código | Ud | Descripción |
|---|---|---|
| URA1000051 | u | M-44-P Machón PPFV DN 1 1/4 - 1 1/4 |
