# R-32-P reducción macho-hembra PPFV DN-dn M1-H3/4

- Propiedad del archivo: CONSTRUNARIO
- Formato: FIEBDC-3/2012
- Programa: Construnario Versión 3.51
- Fecha de los precios: 01/03/2023
- Divisa: EUR

| Código | Ud | Descripción |
|---|---|---|
| URA1000055 | u | R-32-P reducción macho-hembra PPFV DN-dn M1-H3/4 |
