# R-54-P reducción macho-hembra PPFV DN-dn M1-1/2-H1 1/4

- Propiedad del archivo: CONSTRUNARIO
- Formato: FIEBDC-3/2012
- Programa: Construnario Versión 3.51
- Fecha de los precios: 01/03/2023
- Divisa: EUR

**URA1000057** u R-54-P reducción macho-hembra PPFV DN-dn M1-1/2-H1 1/4
educción macho-hembra PPFV DN-dn M1-1/2-H1 1/4.
